# SozDet LP5 AKTUELL
Angebotsaufforderung (GAEB DA XML 3.3, DA83)
Projekt: 2514
Währung: EUR
Bieterkommentare zugelassen: ja
Erstellt mit: ASBwin 28.0.2.0, Position 28.0.2.2, 17.09.2026

## 012-1 Mauerwerk
Datum: 17.09.2026

*Hinweis: allgemeine Baubeschreibung*
Der geplante Neubau des Sozialtrakts an der Bonhoefferstraße 33 in 38444 Wolfsburg dient als Ersatz für das bestehende Gebäude, das aufgrund seines baulichen Zustands vollständig zurückgebaut werden musste. Der Neubau
ergänzt zwei vorhandene Sporthallen einer Schule, die parallelsaniert werden. Das Gebäude ist eingeschossig konzipiert und wurde so geplant, dass es sich durch eine zeitgemäße Gestaltung harmonisch in das bestehende Ensemble einfügt. Der Baukörper ist monolithisch ausgebildet und setzt sich in seiner Höhe leicht von den Sporthallen ab. Die Fassadengestaltung orientiert sich bewusst am Bestand und verwendet einen dezent changierenden Klinker um ein einheitliches Gesamtbild im Umfeld zu erzeugen.

Erd- und Gründungsarbeiten
Die Gründung erfolgt auf Streifenfundamenten in der
Gründungstiefe der bestehenden Sporthallen. Darauf wird eine WU-Stahlbetonbodenplatte hergestellt, die gemäß
Energiekonzept mit einer geeigneten Dämmlage versehen wird. Der Bodenaufbau umfasst einen Estrich mit Trittschalldämmung. In Feucht- und Technikräumen werden keramische Fliesen verlegt, während in allen übrigen Räumen und Fluren Linoleum zur Ausführung kommt.

Außenwände
Die tragenden Außenwände bestehen aus 24 cm starkem Kalksandsteinmauerwerk. Eine Mineralwolldämmung
gemäß Energiekonzept gewährleistet die energetischen Anforderungen. Das äußere Erscheinungsbild prägt ein
Verblendmauerwerk aus dem bemusterten Klinker „sintra“ in heller Sortierung.
Erforderliche Öffnungen für Eingangsbereiche, Fenster der Lehrer- und Regieräume sowie die Geräteraumtore werden
entsprechend ausgeführt.
Innen erhalten die Außenwände einen Kalkzementputz. In Sanitärbereichen werden Fliesenspiegel ausgeführt. Alle
anderen Oberflächen erhalten abschließend einen Anstrich mit Silikatfarbe.

Innenwände
Die tragenden Innenwände werden ebenfalls in 24 cm starkem Kalksandstein ausgeführt. Nichttragende Trennwände entstehen in Trockenbauweise. Dazu gehören Installations- und Vorwandkonstruktionen in Sanitärbereichen sowie
Schamwände in WC-Räumen. Im Bereich der elektro- und sicherheitstechnischen Anlagen (ELA/Batterieraum) werden brandschutzgerechte F90-Mauerwerkswände errichtet. Innentüren werden gemäß Bedarf eingebaut, einschließlich Feuchtraumtüren in relevanten Bereichen. Die Innenwandoberflächen erhalten Kalkzementputz; Sanitärbereiche werden mit Fliesenspiegeln versehen und ansonsten mit Silikatfarbe gestrichen.

Decken
Die tragende Deckenkonstruktion besteht aus einer Brettsperrholzdecke, die in Teilbereichen sichtbar belassen wird
und zur architektonischen Aufwertung beiträgt. Ergänzend werden abgehängte Decken installiert – teils als
Rasterdecken, teils als Gipskartondecken –, um technische Installationen zu integrieren und die Raumakustik zu
optimieren.

Dach
Der Dachaufbau umfasst eine Gefälledämmung aus Mineralwolle mit einem Gefälle von 2 %, entsprechend den energetischen Vorgaben. Die Abdichtung erfolgt zweilagig mit bituminösen Bahnen. Die Dachfläche erhält eine
extensive Begrünung, die zur Verbesserung des Mikroklimas sowie zur Regenrückhaltung beiträgt.

Baukonstruktive Einbauten
Im Bereich der Eingangshalle wird eine fest installierte Sitzgelegenheit als bauliches Einbauelement integriert.

*Hinweis: Örtliche Verhältnisse*
Dem Bieter wird empfohlen, sich vor Abgabe seines Angebots eingehend und ausreichend über Art und Umfang der durchzuführenden Arbeiten sowie über die Gebäude- und Grundstückssituation zu informieren.
Eine Ortsbesichtigung kann nach Terminvereinbarung vor der
Angebotsabgabe stattfinden.

*Hinweis: Planungsüberprüfung*
Alle Pläne, Zeichnungen und Unterlagen sind vom Auftragnehmer hinsichtlich der eingetragenen Maße und hinsichtlich der Konstruktion vor Ort eigenständig auf ihre Richtigkeit aufzumessen und zu überprüfen.
Etwaige Unstimmigkeiten sind vor Ausführung der Arbeiten mit der Bauleitung abzuklären.

*Hinweis: Werkplanung*
Vom Auftragnehmer zu erstellende Pläne und Zeichnungen sind erst nach Freizeichnung durch den Architekten/ Auftrageber gültig. Sie sind für den Auftragnehmer verbindlich. Übergebene Pläne sind vom Auftragnehmer zu prüfen; auf Unstimmigkeiten oder Bedenken hat er den Auftraggeber unverzüglich schriftlich hinzuweisen.
Die erforderlichen Werkpläne zur Herstellung sind ohne besondere Vergütung vom Auftragnehmer in Abstimmung mit dem Architekten anzufertigen.
Sie sind spätestens zwei Wochen nach Auftragsvergabe vorzulegen!

*Hinweis: Terminplan*
Der Auftragnehmer verpflichtet sich zu seinen Lasten, auf Anforderung dem AG spätestens 14 Tage nach Auftragserteilung für seine Arbeiten
(einschließlich Werkstattarbeiten) einen detaillierten Terminplan aller Leistungsbereiche, mit den Bauabläufen und den Abhängigkeiten der einzelnen, vom AN angebotenen Leistungen zueinander, aufzustellen, vorzulegen, abzustimmen und erforderlichenfalls wieder vorzulegen.
Dieser Terminplan ist auf den Bauzeitenplan des AG und die Vertragszeiten abzustimmen.
Erforderliche Abstimmungen auch während der Ausführung berechtigen nicht zu Nachforderungen.

*Hinweis: Bautagesberichte*
Der Auftragnehmer hat Bautagesberichte arbeitstäglich zu führen und dem
Auftraggeber oder dem für die Bauüberwachung beauftragten Architekten/
Ingenieur spätestens wöchentlich zu übergebe

In dem Bautagesberichte aufzuführen ist mindestens:
- Datum
- Arbeitsbeginn und Arbeitsende
- Pausenzeiten
- Namen und Quaifikation der Mitarbeitenden auf der
  Baustelle
- ausgeführte Tätigkeiten mit Ortsangabe
- ggf. Behinderungen

Der Aufwand wird nicht gesondert vergütet sondern muss über die allgemeinen Geschäftskosten einkalkuliert werden.

*Hinweis: Baustellenbewachung*
Eine Baustellenbewachung wird bauseits nicht gestellt.

*Hinweis: Anordnungsrecht*
Das Anordnungsrecht auf der Baustelle und bei der Bauausführung wird ausschließlich durch die örtliche Bauüberwachung des Architekten, dem SiGeKo und der Stadt Wolfsburg als Bauherr ausgeübt.

*Hinweis: Fachbauleitung*
Eine qualifizierte Fachbauleitung ist im Angebotspreis als  Vertragspflicht des AN einzukalkulieren. Ein Vorarbeiter, der fachlich und persönlich geeignet sowie deutschsprachig ist, muss während der Arbeitszeit anwesend sein.  Er darf nur abgezogen werden, wenn mit dem Architekt/Bauleiter eine Vereinbarung über eine geeignete Ersatzperson erfolgt ist.

*Hinweis: Baubesprechungen*
Es findet wöchentlich eine Baubesprechung statt, an der der Auftragnehmende oder dessen Fachbauleiter/in verbindlich teilzunehmen hat.
Es ist mit einer Dauer von je 1,5h zu rechnen.
Der Aufwand ist in die allgemeinen Geschäftskosten einzukalkulieren und wird nicht gesondert vergütet,

*Hinweis: Sicherheitskoordination*
Für die Baumaßnahme ist ggf. ein Sicherheits- und Gesundheitskoordinator (SiGeKo) bestellt. Den Anweisungen des SiGeKo ist Folge zu leisten.  Für die Baustelle gilt die Verordnung über Sicherheit und Gesundheitsschutz
auf Baustellen in der neuesten Fassung.  Der Sicherheitsplan wird auf der Baustelle ausgehängt.

*Hinweis: Pausen- und Waschräume*
Pausenräume stehen bauseits nicht zur Verfügung.
Waschräume stehen bauseits nicht zur Verfügung.

*Hinweis: Kran und Kranplatz*
Ein Kran  wird bauseits nicht gestellt und ist bei Bedarf in die Baustelleneinrichtung einzukalkulieren.

Ein möglicher Kranstandort ist im BE-Plan markiert.
Der Kranstandort ist ein befestigter Parkplatz mit für Parkflächen üblicher Verdichtung. Bei darüberhinausgehenden Anforderungen sind diese eigenständig in den Angebotspreis einzukalkulieren

### Bereich 1 Baustelleneinrichtung

#### Titel 1.1 Baustelleneinrichtung

**1.1.1 Einrichten der Baustelle**
*** Pauschalposition
Einrichten der Baustelle

Geräte, Werkzeuge und sonstige Betriebsmittel,
die zur vertragsgemäßen Erfüllung der Bauleistungen erforderlich sind, auf die Baustelle bringen, bereitstellen und soweit der Geräteeinsatz nicht gesondert berechnet wird, betriebsfertig aufstellen einschließlich der dafür notwendigen Arbeiten.
Baubüros, Unterkünfte, Pausenräume, Werkstätten, Lagerschuppen, Krane, Kranplätze, Gerüste und dergleichen, soweit erforderlich, antransportieren, aufbauen und einrichten.

Kosten für Gebrauchsunterhaltung und Betreiben der Geräte, Anlagen und Einrichtungen werden nicht mit dieser Pauschale, sondern mit den Einheitspreisen der entsprechenden Teilleistung vergütet.

Baustrom, Bauwasser und allgemeine Baubeleuchtung werden bauseits gestellt. Arbeitsbeleuchtung jedoch ist einzukalkulieren.

Die Verbräuche für Baustrom und Bauwasser trägt der Bauherr.
Menge: 1,000 Psch
Kostengruppen nach DIN 276 2018: 391
Kostengruppen nach DIN 276-1 2008: 394

**1.1.2 Vorhalten der Baustelleneinrichtung**
vorhalten der Vorposition für die eigene Leistung
Menge: 12,000 Wo
Kostengruppen nach DIN 276 2018: 391
Kostengruppen nach DIN 276-1 2008: 394

**1.1.3 Baustelle räumen**
*** Pauschalposition
Baustelle räumen

Baustelle von allen Geräten, Anlagen, Einrichtungen und dergleichen räumen.
Benutzte Flächen und Wege entsprechend dem ursprünglichen Zustand ordnungsgemäß herrichten. Verunreinigungen sind auf Kosten des AN zu beseitigen.
Menge: 1,000 Psch
Kostengruppen nach DIN 276 2018: 391
Kostengruppen nach DIN 276-1 2008: 394

**1.1.4 Höhenfestpunkt**
Höhenfestpunkt an Wand aus Mauerwerk oder Beton anbringen,
einschl. der dazu erforderlichen Vermessungsleistung,

als Kunststoff-Meterrissplakette überputzbar
Menge: 16,000 St

**1.1.5 Bauschild**
Feuchtigkeitsbeständiges Bauschild mit glatter Oberfläche, incl. Grundkonstruktion und Aussteifungen,
sowie Bedruckung und Beschriftung nach vom Bauherren vorgelegtem Muster liefern, standsicher aufstellen
18 Monate unterhalten und danach abbauen und entsorgen.

Größe der Konstruktion b/h: 2,00/4,00 m
Größe des Bauschildes: ca.  2,00/1,00m
Menge: 1,000 St

**1.1.6 Firmenleiste für Bauschild**
Firmenleiste, jede unterschiedlich bedruckt, passend zu dem Bauschildgerüst, liefern
und montieren.

Größe: 1,00/0,25 m
Menge: 15,000 Stck

### Bereich 2 Neubau Sozialtrakt

*Hinweis: Arbeitsgerüste*
Arbeitsgerüste für Arbeiten in diesem Bereich sind in die Einheitspreis einzukalkulieren

#### Titel 2.1 Mauerwerk

**2.1.1 Iso-Kimmschicht 24cm**
Iso-Kimmschicht am Wandfuß
Wärmedämmsteinen auf einer Mörtelausgleichsschicht mind. Mörtelgruppe NM III

KS-Wärmedämmsteine nach DIN EN 771-2 / DIN 20000-402.
Für aufgehendes Mauerwerk unter Verwendung von Normalmauermörtel Mörtelgruppe NM IIa, NM III oder Dünnbettmörtel DM nach DIN V 18580 oder DIN EN 998-2 in Verbindung mit DIN V 20000-412.

Wärmeleitfähigkeit: λR =0,33 W/(mK)
Rohdichteklasse: RDK = 1,2
Steinfestigkeitsklasse: SFK = 20

Wanddicke: t = 240 mm
Steinhöhe: h = 113 mm
Menge: 235,000 m
Kostengruppen nach DIN 276 2018: 331

**2.1.2 Iso-Kimmschicht 11,5cm**
wie Vorposition,
jedoch Wanddicke: t = 115 mm
Menge: 10,000 m
Kostengruppen nach DIN 276 2018: 331

**2.1.3 Waagerechte Abdichtung MSBQ**
Waagerechte Abdichtung gegen Bodenfeuchtigkeit gemäß
DIN 18533 Klasse W4-E mit Mauersperrbahn mit
Querkraftübertragung in der Abdichtungsebene (MSB-Q)
in Wänden aus Mauerwerk mit 20 cm Stoßüberdeckung, lose
überlappt herstellen, einschließlich aller
erforderlichen Nebenarbeiten.
Bitumenverträglich

Dicke einschließlich Profilierung: ca. 1,2 mm
Oberfläche: rau
Weiterreißkraft längs/quer: ca. 300 N/5 cm
Wasserdichtheit: Wasserdicht
(DIN EN 1928, Verfahren B)
Widerstand gegen Falzen bei tiefen Temperaturen: -40°C
Wanddicke: 11,5 bis 24 cm
Seitlicher Überstand: beidseitig 10 cm
Menge: 250,000 m

**2.1.4 Außenmauerwerk 240mm KS**
Außenmauerwerk 240mm KS
KS-P 12-1.4-(240)/DM
Steinart Kalksandstein
Steintyp Planstein KS-P
Steindruckfestigkeitsklasse SFK 12
Steinrohdichteklasse RDK 1.4
Mörtelgruppe Dünnbettmörtel DM

für späteren Dünnlagenputzauftrag
tragend
Wanddicke 240mm
Höhe bis 3,90
Menge: 440,000 m2
Kostengruppen nach DIN 276 2018: 331

**2.1.5 Innenmauerwerk 240mm KS**
KS-P 12-1.4-(240)/DM
Steinart Kalksandstein
Steintyp Planstein KS-P
Steindruckfestigkeitsklasse SFK 12
Steinrohdichteklasse RDK 1.4
Mörtelgruppe Dünnbettmörtel DM

tragend
Wanddicke 240mm
Höhe bis 3,90
Menge: 530,000 m2
Kostengruppen nach DIN 276 2018: 341

**2.1.6 Innenmauerwerk 115mm**
KS-P 12-1.4-(115)/DM
Steinart Kalksandstein
Steintyp Planstein KS-P
Steindruckfestigkeitsklasse SFK 12
Steinrohdichteklasse RDK 1.4
Mörtelgruppe Dünnbettmörtel DM

Wanddicke 115mm
Höhe bis 3,90m
nicht tragend
Menge: 30,000 m2
Kostengruppen nach DIN 276 2018: 341

**2.1.7 Mauerwerk NT 11,5cm Deckenanschluss**
lastfreier Deckenanschluss der Vorposition
mit Federanker in Geschossdecke
Fugen ausgestopft mit Mineralwolle
Menge: 10,000 m

#### Titel 2.2 Öffnungen und Stürze

**2.2.1 Ringbalken 115mm KS-U**
Ringanker/Ringbalken Kalksandstein-U-Schalen nach DIN EN 771-2 in Verbindung mit DIN 20000-402, Ortbetonfüllung und Bewehrung werden gesondert vergütet.

Rohdichteklasse: RDK = 1,4
Wanddicke: t = 115 mm
U-Schalenhöhe: h = 240 mm
Menge: 10,000 m
Kostengruppen nach DIN 276 2018: 331

**2.2.2 Ringbalken 240mm KS-U**
Ringanker/Ringbalken Kalksandstein-U-Schalen nach DIN EN 771-2 in Verbindung mit DIN 20000-402, Ortbetonfüllung und Bewehrung werden gesondert vergütet.

Rohdichteklasse: RDK = 1,4
Wanddicke: t = 240 mm
U-Schalenhöhe: h = 240 mm
Menge: 235,000 m
Kostengruppen nach DIN 276 2018: 331

**2.2.3 Ringbalken Ortbeton**
Ortbeton für Ringanker/Ringbalken

Festigkeit: C20/25

für bis zu:
Wanddicke: t = 240 mm
U-Schalenhöhe: h = 240 mm
Menge: 8,000 m3
Kostengruppen nach DIN 276 2018: 331

**2.2.4 Stahlbeton-Unterzug bis 3,70m**
Festigkeit: C20/25
Verlegemaß: cv = 25 mm, allseitig

Expositionsklassen für Bewehrungskorrosion: allseitig XC1 für Innenbauteile (≥C 16/20)
Feuchtigkeitsklasse: WO für weitgehend trockenen Beton

Spanweite: bis  3,70m
Breite: d = 24cm
Höhe: h = 50cm

incl Schalung
Bewehrung wird gesondert vergütet

Auflagertiefe min 24cm
Menge: 4,000 St
Kostengruppen nach DIN 276 2018: 341

**2.2.5 Türöffnung, beim Aufmauern herstellen bis 1,02m**
Herstellen von Türöffnung beim Aufmauern.
in KSL-Mauerwerkswand,
d= 24 cm,

Breite der Öffnung: bis 1,02m
Höhe der Öffnung ab OKFFB: 2,135m

Türöffnung während des Aufmauerns überdecken

2 x 11,5cm KS-Flachsturz, NF (schlaffbewehrt)
Steinfestigkeitsklasse: ≥12
Rohdichteklasse: ≥1,4

incl Stoßfugenvermörtel gem Zulassung
Menge: 18,000 St

**2.2.6 Toröffnung, beim Aufmauern herstellen**
Herstellen von Toröffnung beim Aufmauern.
in KSL-Mauerwerkswand,
d= 24 cm,

Breite der Öffnung: bis 3,60m
Höhe der Öffnung ab OKFFB: bis 2,60m

Türöffnung während des Aufmauerns überdecken mit STB-Sturz, dieser wird gesondert vergütet
Menge: 4,000 St

**2.2.7 Fensteröffnung, beim Aufmauern herstellen bis 1,60 x 160m**
Herstellen von Fensteröffnung,  beim Aufmauern.
in KSL-Mauerwerkswand,
d= 24 cm,

Breite der Öffnung: bis 1,60m
Brüstungshöhe: bis 1,20m
Höhe der Öffnung ab Brüstung: 1,60m

Türöffnung während des Aufmauerns überdecken

2 x 11,5cm KS-Flachsturz, NF (schlaffbewehrt)
Steinfestigkeitsklasse: ≥12
Rohdichteklasse: ≥1,4

incl Stoßfugenvermörtel gem Zulassung
Menge: 2,000 St

**2.2.8 Durchbruch, beim Aufmauern herstellen**
Herstellen eines Durchbruchs,  beim Aufmauern.
in KSL-Mauerwerkswand,
d= 24 cm,

Breite der Öffnung: bis 0,59m
Brüstungshöhe: bis 3,50m
Höhe der Öffnung ab Brüstung: bis 0,39m

Durchbruch während des Aufmauerns überdecken

2 x 11,5cm KS-Flachsturz, NF (schlaffbewehrt)
Steinfestigkeitsklasse: ≥12
Rohdichteklasse: ≥1,4

incl Stoßfugenvermörtel gem Zulassung
Menge: 14,000 St

**2.2.9 Betonstabstahl, Ortbeton**
Bewehrung aus Betonstabstahl B500A DIN 488-1, DIN 488-2, Durchmesser über 10 bis 16 mm, alle Längen, für Ringbalken und Stürze
Menge: 3,500 t

**2.2.10 Kernbohrung 101-200**
Kernbohrung

in Mauerwerk bis 250mm Dicke

vertikal

Durchmesser 101 bis 200mm

incl fachgerechter Entsorgung der Bohrkerne
Menge: 10,000 St

**2.2.11 Kernbohrung 201-300**
Kernbohrung

in Mauerwerk bis 250mm Dicke

vertikal

Durchmesser 201 bis 200mm

incl fachgerechter Entsorgung der Bohrkerne
Menge: 7,000 St

**2.2.12 Kernbohrung 301-400**
Kernbohrung

in Mauerwerk bis 250mm Dicke

vertikal

Durchmesser 301 bis 400mm

incl fachgerechter Entsorgung der Bohrkerne
Menge: 22,000 St

#### Titel 2.3 Stundenlohnarbeiten

*Hinweis: Stundenlohnarbeiten*
Die folgenden Stundenlohnarbeiten sind als feste Stundenverrechnungssätze gemäß VOB, Teil B, § 15,1  anzubieten.
Der Bieter erklärt durch seine Unterschrift unter das An-
gebot hiermit gleichzeitig, dass die nachstehend aufgeführten Stundenverrechnungssätze unter Beachtung der
preisrechtlichen Vorschriften ermittelt wurden und unabhängig von der Anzahl der abgerechneten Stunden gelten.
In den Verrechnungssätzen sind neben den Lohn- und
Gehaltskosten die Gemeinkosten, Sozialkassenbeiträge
und vermögenswirksame Leistungen sowie Lohn- und
Gehaltskosten enthalten.
Zuschläge für Nacht-, Sonntags- und Feiertagsarbeit
sind in die Verrechnungssätze nicht einzubeziehen. Stundenlohnarbeiten dürfen nur auf ausdrückliche An-
ordnung der Bauleitung ausgeführt werden.
Nachweise über Stundenlohnarbeiten sind der Bauleitung
innerhalb von 3 Werktagen vorzulegen und abzeichnen
zu lassen. Später vorgelegte Nachweise werden nicht anerkannt. Die Anerkennung erfolgt grundsätzlich unter dem Vorbehalt der sonstigen vertraglichen Vereinbarungen.

**2.3.1 Stundensatz Polier**
Wie beschrieben, Polier,
Menge: 10,000 h

**2.3.2 Stundensatz Geselle**
Wie beschrieben,  Geselle
Menge: 10,000 h

**2.3.3 Stundensatz Hilfsarbeiter**
Wie beschrieben, Hilfsarbeiter
Menge: 10,000 h

### Bereich 3 Sanierung Sporthallen

*Hinweis: Arbeitsgerüste*
Arbeitsgerüste für Arbeiten in diesem Bereich werden bausteits gestellt als

Arbeitsgerüst
Lastklasse 4 (3 kN/m2),
Breitenklasse W09,
Höhenklasse H1,

#### Titel 3.1 Mauerwerk Turnhalle

*Hinweis: Arbeitshöhe*
Arbeitshöhe bis 5,6 m

**3.1.1 Trennschnitt Bestandsmauerwerk**
geführter vertikaler Trennschnitt im Bestandsmauerwerk KS-Mauerwerk 17,5cm
Menge: 20,000 m

**3.1.2 Abbruch Bestandsmauerwerk**
Abbruch von KS-Mauerwerk 17,5cm
Mit Mauerwerksanker in Hintermauerwerk verankert,
incl flächenbündiges Abtrennen der Mauerwerksanker

incl fachgerechter Entsorgung
Menge: 90,000 m2

**3.1.3 Abbruch MSB**
Abbruch von Mauersperrbahn, Bitumenbahn

incl fachgerechter Entsorgung
Menge: 20,000 m

**3.1.4 Waagerechte Abdichtung MSBQ**
Waagerechte Abdichtung gegen Bodenfeuchtigkeit gemäß
DIN 18533 Klasse W4-E mit Mauersperrbahn mit
Querkraftübertragung in der Abdichtungsebene (MSB-Q)
in Wänden aus Mauerwerk mit 20 cm Stoßüberdeckung, lose
überlappt herstellen, einschließlich aller
erforderlichen Nebenarbeiten.
Bitumenverträglich

Dicke einschließlich Profilierung: ca. 1,2 mm
Oberfläche: rau
Weiterreißkraft längs/quer: ca. 300 N/5 cm
Wasserdichtheit: Wasserdicht
(DIN EN 1928, Verfahren B)
Widerstand gegen Falzen bei tiefen Temperaturen: -40°C
Wanddicke: 11,5 bis 24 cm
Seitlicher Überstand: beidseitig 10 cm
Menge: 235,000 m

**3.1.5 Iso-Kimmschicht 17,5cm**
Iso-Kimmschicht am Wandfuß
Wärmedämmsteinen auf einer Mörtelausgleichsschicht mind. Mörtelgruppe NM III

KS-Wärmedämmsteine nach DIN EN 771-2 / DIN 20000-402.
Für aufgehendes Mauerwerk unter Verwendung von Normalmauermörtel Mörtelgruppe NM IIa, NM III oder Dünnbettmörtel DM nach DIN V 18580 oder DIN EN 998-2 in Verbindung mit DIN V 20000-412.

Wärmeleitfähigkeit: λR =0,33 W/(mK)
Rohdichteklasse: RDK = 0,9
Steinfestigkeitsklasse: SFK = 20

Wanddicke: t = 175 mm
Steinhöhe: h = 113 mm
Menge: 30,000 m
Kostengruppen nach DIN 276 2018: 331

**3.1.6 Mauerwerk Außenwand Planziegel RDK0,9 D 17,5cm**
Mauerwerk nach bauaufsichtlicher Zulassung, der Innen- und Außenwand, für späteren Putzauftrag,
Leichthochlochziegel Planziegel, DIN 105-6 oder nach Zulassung, Rohdichteklasse 0,9,
Mauerwerksdicke 17,5 cm, Dünnbettmörtel M 10 DIN 18580 oder DIN 20000-412 in Verbindung mit DIN EN 998-2, 12 DF (498/175/249), Arbeitshöhe bis 5,6 m.
Menge: 160,000 m2
Kostengruppen nach DIN 276 2018: 331
Kostengruppen nach DIN 276-1 2008: 331

**3.1.7 Vorposition einseitig verjüngen**
Vorposition im Bereich des Stützenanschlusses einseitig verjüngen, so dass die 17,5er Steine in den 15cm Stegzwischenraum des HEA 180 gesetzt werden kann.
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Menge: 56,000 m
Kostengruppen nach DIN 276 2018: 331
Kostengruppen nach DIN 276-1 2008: 331

**3.1.8 Maueranschlussanker**
Maueranschlussanker ML-185-A2
in jede dritte Lagerfuge des KS Mauerwerks einsetzen
Menge: 60,000 m
Kostengruppen nach DIN 276 2018: 331

**3.1.9 Halfenschiene HL**
für Maueranschlussanker ML-185-A2 passende Halfenschiene besfestigen an Bestands HEA 180
mit geeingeten Bolzen
incl aller Bohrungen
Menge: 56,000 m
Kostengruppen nach DIN 276 2018: 331

**3.1.10 Winkel geschweißt, als Sturzauflager**
Winkel geschweißt, als Sturzauflager

Breite: 120mm
Schenkellänge 1: 200mm
Schenkellänge 1: 150mm
t= 25mm
vollverschweißt

an Bestands-HEA 180 befestigen mittels 2 Stk M16 4.6
incl alle Bohrungen

alle Kanten entgratet

incl Korrosionsschutzanstrich
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Menge: 6,000 St
Kostengruppen nach DIN 276 2018: 341

**3.1.11 Fensteröffnung, beim Aufmauern herstellen bis 1,60 x 160m**
Herstellen von Fensteröffnung,  beim Aufmauern.
in KSL-Mauerwerkswand,
d= 24 cm,

Breite der Öffnung: bis 1,60m
Brüstungshöhe: bis 1,20m
Höhe der Öffnung ab Brüstung: 1,60m

Türöffnung während des Aufmauerns überdecken

2 x 11,5cm KS-Flachsturz, NF (schlaffbewehrt)
Steinfestigkeitsklasse: ≥12
Rohdichteklasse: ≥1,4

incl Stoßfugenvermörtel gem Zulassung
Menge: 1,000 St

**3.1.12 Stahlbeton-Unterzug bis 1,8m**
Festigkeit: C20/25
Verlegemaß: cv = 30 mm, allseitig

Expositionsklassen für Bewehrungskorrosion: allseitig XC1 für Innenbauteile (≥C 16/20)
Feuchtigkeitsklasse: WO für weitgehend trockenen Beton

Spannweite: bis  5,60m
Breite: d = 17,5cm
Höhe: h = 30cm

incl Schalung
Bewehrung wird gesondert vergütet

Auflagertiefe auf Stahlwinkel der Vorpositon
erhöhter Schalungsaufwand im Bereich der Winkel ist einzukalkulieren
Menge: 1,000 St
Kostengruppen nach DIN 276 2018: 341

**3.1.13 Stahlbeton-Unterzug bis 5,6m**
wie Vorposition, jedoch
Spannweite: bis 5,60m
Menge: 4,000 St
Kostengruppen nach DIN 276 2018: 341

#### Titel 3.2 Mauerwerk Gymnastikhalle

*Hinweis: Arbeitshöhe*
Arbeitshöhe bis 4,6 m

**3.2.1 Trennschnitt Bestandsmauerwerk**
geführter vertikaler Trennschnitt im Bestandsmauerwerk KS-Mauerwerk 17,5cm
Menge: 30,000 m

**3.2.2 Abbruch Bestandsmauerwerk**
Abbruch von KS-Mauerwerk 17,5cm
Mit Mauerwerksanker in Hintermauerwerk verankert,
incl flächenbündiges Abtrennen der Mauerwerksanker

incl fachgerechter Entsorgung
Menge: 115,000 m2

**3.2.3 Zulage Buntsteinputz**
Zulage zur Vorposition für Muerwerksfläche, welche mit einem kunstharzgebundenen Buntsteinputz belegt sind.
Fachgerechte Trennung und Entsorgung der Materialien
Menge: 50,000 m2

**3.2.4 Abbruch Stahlzarge**
Abbruch Stahlzarge
Fenster oder Tür

Mauerwerkstiefe bis 26cm
Höhe bis 2,20m
Breite bis 1,20m
Menge: 2,000 St

**3.2.5 Abbruch MSB**
Abbruch von Mauersperrbahn, Bitumenbahn

incl fachgerechter Entsorgung
Menge: 15,000 m

**3.2.6 Waagerechte Abdichtung MSBQ**
Waagerechte Abdichtung gegen Bodenfeuchtigkeit gemäß
DIN 18533 Klasse W4-E mit Mauersperrbahn mit
Querkraftübertragung in der Abdichtungsebene (MSB-Q)
in Wänden aus Mauerwerk mit 20 cm Stoßüberdeckung, lose
überlappt herstellen, einschließlich aller
erforderlichen Nebenarbeiten.
Bitumenverträglich

Dicke einschließlich Profilierung: ca. 1,2 mm
Oberfläche: rau
Weiterreißkraft längs/quer: ca. 300 N/5 cm
Wasserdichtheit: Wasserdicht
(DIN EN 1928, Verfahren B)
Widerstand gegen Falzen bei tiefen Temperaturen: -40°C
Wanddicke: 11,5 bis 24 cm
Seitlicher Überstand: beidseitig 10 cm
Menge: 20,000 m

**3.2.7 Iso-Kimmschicht 17,5cm**
Iso-Kimmschicht am Wandfuß
Wärmedämmsteinen auf einer Mörtelausgleichsschicht mind. Mörtelgruppe NM III

KS-Wärmedämmsteine nach DIN EN 771-2 / DIN 20000-402.
Für aufgehendes Mauerwerk unter Verwendung von Normalmauermörtel Mörtelgruppe NM IIa, NM III oder Dünnbettmörtel DM nach DIN V 18580 oder DIN EN 998-2 in Verbindung mit DIN V 20000-412.

Wärmeleitfähigkeit: λR =0,33 W/(mK)
Rohdichteklasse: RDK = 0,9
Steinfestigkeitsklasse: SFK = 20

Wanddicke: t = 175 mm
Steinhöhe: h = 113 mm
Menge: 20,000 m
Kostengruppen nach DIN 276 2018: 331

**3.2.8 Mauerwerk Innenwand KS 17,5**
Mauerwerk DIN EN 1996 der Innenwand,
Kalksandstein, DIN EN 771-2 in Verbindung mit DIN 20000-402, KS L, Festigkeitsklasse 12, Rohdichteklasse 1,6,
Mauerwerksdicke 17,5 cm, Mauermörtel M 5 DIN 18580 oder DIN 20000-412 in Verbindung mit DIN EN 998-2, 3 DF (240/175/113), Arbeitshöhe bis 4,2 m.
Menge: 100,000 m2
Kostengruppen nach DIN 276 2018: 341
Kostengruppen nach DIN 276-1 2008: 341

**3.2.9 Fensteröffnung, beim Aufmauern herstellen bis 1,60 x 160m**
Herstellen von Fensteröffnung,  beim Aufmauern.
in KSL-Mauerwerkswand,
d= 24 cm,

Breite der Öffnung: bis 1,60m
Brüstungshöhe: bis 1,20m
Höhe der Öffnung ab Brüstung: 1,60m

Türöffnung während des Aufmauerns überdecken

2 x 11,5cm KS-Flachsturz, NF (schlaffbewehrt)
Steinfestigkeitsklasse: ≥12
Rohdichteklasse: ≥1,4

incl Stoßfugenvermörtel gem Zulassung
Menge: 1,000 St

**3.2.10 Stahlbeton-Unterzug bis 1,80m**
Festigkeit: C20/25
Verlegemaß: cv = 30 mm, allseitig

Expositionsklassen für Bewehrungskorrosion: allseitig XC1 für Innenbauteile (≥C 16/20)
Feuchtigkeitsklasse: WO für weitgehend trockenen Beton

Spannweite: bis  1,80m
Breite: d = 17,5cm
Höhe: h = 30cm

incl Schalung
Bewehrung wird gesondert vergütet
Menge: 1,000 St
Kostengruppen nach DIN 276 2018: 341

**3.2.11 Stahlbeton-Unterzug bis 2,90m**
wie Vorposition, jedoch
Spannweite: bis  2,90m
Menge: 1,000 St
Kostengruppen nach DIN 276 2018: 341

**3.2.12 Stahlbeton-Unterzug bis 3,90m**
wie Vorposition, jedoch
Spannweite: bis  3,90m
Menge: 1,000 St
Kostengruppen nach DIN 276 2018: 341

**3.2.13 Maueranschlussanker**
Maueranschlussanker
zum stumpfen Anschluss des Mauerwerks an Bestandsmauerwerk
Menge: 30,000 m
Kostengruppen nach DIN 276 2018: 331

**3.2.14 Halfenschiene HL**
für Maueranschlussanker ML-185-A2 passende Halfenschiene besfestigen an Bestands HEA 180
mit geeingeten Bolzen
incl aller Bohrungen
Menge: 30,000 m
Kostengruppen nach DIN 276 2018: 331

#### Titel 3.3 Stundenlohnarbeiten

*Hinweis: Stundenlohnarbeiten*
Die folgenden Stundenlohnarbeiten sind als feste Stundenverrechnungssätze gemäß VOB, Teil B, § 15,1  anzubieten.
Der Bieter erklärt durch seine Unterschrift unter das An-
gebot hiermit gleichzeitig, dass die nachstehend aufgeführten Stundenverrechnungssätze unter Beachtung der
preisrechtlichen Vorschriften ermittelt wurden und unabhängig von der Anzahl der abgerechneten Stunden gelten.
In den Verrechnungssätzen sind neben den Lohn- und
Gehaltskosten die Gemeinkosten, Sozialkassenbeiträge
und vermögenswirksame Leistungen sowie Lohn- und
Gehaltskosten enthalten.
Zuschläge für Nacht-, Sonntags- und Feiertagsarbeit
sind in die Verrechnungssätze nicht einzubeziehen. Stundenlohnarbeiten dürfen nur auf ausdrückliche An-
ordnung der Bauleitung ausgeführt werden.
Nachweise über Stundenlohnarbeiten sind der Bauleitung
innerhalb von 3 Werktagen vorzulegen und abzeichnen
zu lassen. Später vorgelegte Nachweise werden nicht anerkannt. Die Anerkennung erfolgt grundsätzlich unter dem Vorbehalt der sonstigen vertraglichen Vereinbarungen.

**3.3.1 Stundensatz Polier**
Wie beschrieben, Polier,
Menge: 10,000 h

**3.3.2 Stundensatz Geselle**
Wie beschrieben,  Geselle
Menge: 10,000 h

**3.3.3 Stundensatz Hilfsarbeiter**
Wie beschrieben, Hilfsarbeiter
Menge: 10,000 h
